# Recuperador de calor aire-aire. Instal·lació mural

- Propietat de l'arxiu: CYPE Ingenieros S.A.
- Format: FIEBDC-3/2016
- Programa: Generador de preus de la construcció. CYPE Ingenieros, S.A.
- Data: 14/07/2022
- Divisa: EUR
- Costos indirectes: 3 %
- IVA: 21 %

## I Instal·lacions

### IC Calefacció, refrigeració, climatització i A.C.S.

#### ICR Sistemes de conducció d'aire

**ICR120** U Recuperador de calor aire-aire. Instal·lació mural.
Recuperador de calor aire-aire, amb bescanviador de flux creuat, per a muntatge vertical, cabal màxim 280 m³/h, eficiència sensible 86%, pressió estàtica disponible 100 Pa, potència sonora 61 dBA, dimensions 1000x430x600 mm, HCV 300 "DANTHERM", format per envolupant amb aïllament tèrmic i acústic i embocadures de 125 mm de diàmetre, filtres G4, ventiladors amb motor de molt baix consum, alimentació monofàsica a 230 V, potència 88 W, protecció IP20, i sistema de control amb panell. Instal·lació mural.
Inclou: Replanteig. Col·locació i fixació. Connexionat i comprovació del seu correcte funcionament.
Criteri d'amidament de projecte: Nombre d'unitats previstes, segons documentació gràfica de Projecte.
Criteri de mesura d'obra: Es mesurarà el nombre d'unitats realment executades segons especificacions de Projecte.

| Codi | Ut | Descripció | Rendiment | Preu | Import |
|---|---|---|---|---|---|
| mt42dan010d | U | Recuperador de calor aire-aire, amb bescanviador de flux creuat, per a muntatge vertical, cabal màxim 280 m³/h, eficiència sensible 86%, pressió estàtica disponible 100 Pa, potència sonora 61 dBA, dimensions 1000x430x600 mm, HCV 300 "DANTHERM", format per envolupant amb aïllament tèrmic i acústic i embocadures de 125 mm de diàmetre, filtres G4, ventiladors amb motor de molt baix consum, alimentació monofàsica a 230 V, potència 88 W, protecció IP20, i sistema de control amb panell. (material) | 1 | 1875 | 1875.000 |
| mo005 | h | Oficial 1ª instal·lador de climatització. (mà d'obra) | 0.692 | 26.41 | 18.276 |
| mo104 | h | Ajudant instal·lador de climatització. (mà d'obra) | 0.692 | 22.7 | 15.708 |
| % | % | Costos directes complementaris | 2 % | 1908.984 | 38.180 |
|  |  | Costos directes |  |  | 1947.164 |

## Recursos

**mt42dan010d** U Recuperador de calor aire-aire
Dades tècniques: Cost energètic 1740.934 MJ; Emissió de CO2 60.463 kg
Residus:
- embalatge: re150101 Envasos de paper i cartró. (component de residu); rendiment 2.143 kg; Codi LER 15 01 01; Massa de l'element 1 kg; Volum 0.001333 m3
